# Simplonstraße 53, 53A / Holteistraße 2, 10245 Berlin
Angebotsaufforderung (GAEB DA XML 3.3, DA83)
Projekt: SIM1
Beschreibung:
SIM1 - Simplonstraße 53, 53A / Holteistraße 2, 10245 Berlin
Neubau Wohngebäude
Währung: EUR
Vergabeart: Freihändige Vergabe
Abgabeort: Covivio Immobilien GmbH Lietzenburger Str. 90 10719 Berlin F
Ausführungsbeginn: 18.08.2025
Ausführungsende: 20.01.2026
Sicherheit Vertragserfüllung %: 0,00
Sicherheit Gewährleistung %: 0,00
Auftraggeber: Covivio Wohnen GmbH, c/o Covivio Immobilien GmbH, Lietzenburger Str. 90, 10719 Berlin
Ausführungsort: SIM 1, Simplonstraße 53, 53A / Holteistraße 2, 10245 Berlin
Erstellt mit: 5 250618.1, NOVA AVA, 19.06.2025

## LEISTUNGSÜBERSICHT
Lieferung und Einbau von Duschtrennwänden

| Bauteil | Ausführung | Menge |
| --- | --- | --- |
| BT 1.1 | Duschtrennwände | 17 Stk |
| BT 1.2 | Duschtrennwände | 17 Stk |
| BT 1.3 | Duschtrennwände | 11 Stk |

## ALLGEMEINE PROJEKTBESCHREIBUNG SIM 1
Grundstück:  Simplonstraße 53, 53a, Holteistraße 2, 3, 4, 5, Sonntagstr. 23, 23A, 23B, 24
  in 10245 Berlin / Kreuzberg-Friedrichshain

Bestandsgebäude:
Das ca. 4.218 m² große Flurstück 155 bildet mit der Holteistraße den westlichen Abschluss des Gründerzeitblocks zwischen der Simplonstraße und der Sonntagstraße. Der östliche Abschluss dieses Blocks wird durch die die Lenbachstraße am Annemirl-Bauer-Platz am S-Bahnhof Ostkreuz gebildet.
Von dort aus plant die BVG in den nächsten Jahren eine Straßenbahnlinie durch die Sonntagstraße zur errichten. Diese wird dann hinter dem o.g. Flurstücke rechts in die Holteistraße abbiegen. Die jetzige, 10,40m tiefe, Blockrandbebauung wurde in den Jahren 1956-1957 als verputzter Typenwohnungsbau in Ziegelbauweise errichtet.

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
Bauabschnitte Neubau:
Son. 23A:  BT 1.2
Son. 23B: BT 1.1
Son. 23:  BT 1.3

Kennzahlen:
WE NEU Hofgebäude  Sim1.1+1.2 = 34
WE NEU Eckgebäude  Sim1.3  = 11
Wfl. NEU Son 23A  BT 1.1  ca. 790 m²
Wfl. NEU Son 23B  BT 1.2  ca. 720 m²
Wfl NEU Son 23  BT 1.3  ca. 910 m²
Gewerbe Son 23  BT 1.3  ca. 80 m²
Bruttogrundflächen BGF  SIM 1  ca. 4.460 m²
Bruttorauminhalt BRI  SIM 1  ca.13.990 m²

Sonstiges:
Der Innenhof wird auf der südöstlichen Grundstücksgrenze von 3 gründerzeitlichen Brandwänden begrenzt. Deren Geometrie und Traufhöhe aufnehmend sind dort zwei fünfgeschossige Kopfbauten geplant, welche zusätzlich ein Staffelgeschoss mit je zwei Wohnungen erhalten sollen. Insgesamt sind jeweils 17 Wohnungen pro Hofhaus geplant. Diese Neubauten ragen punktuell ca. 10,50 m in den an dieser Stelle ca. 28 m breiten Innenhof hinein.

Die vorgesehenen Bauleistungen werden entsprechend der derzeit geltenden öffentlich-rechtlichen Vorschriften, der dort geforderten bautechnischen Nachweise und nach den allgemein anerkannten Regeln der Baukunst und der Technik ausgeführt. Die Anforderungen des Brandschutzes sind einzuhalten.
Die Erschließung des Grundstückes an das vollständig ausgebaute öffentliche Straßenland im Sinne des Baugesetzbuches und des Erschließungsbeitragsgesetzes ist gesichert.

Die Dimensionierung sämtlicher Medien werden mit den Versorgungsträgern entsprechend des heutigen Standards abgestimmt und eingerichtet.

## 4023 Duschtrennwände
Datum: 13.09.2023

### 1 Duschtrennwände, BT 1.1 - 1.2

*Hinweis: Abfrage Fabrikat Duschtrennwände*
Leitfabrikat Drehfalttür: Fa. Duschwelten MK930 Type 5268 o. gleichwertig

Angebotenes Fabrikat: '..........................................' (Bieterergänzung)

**1.10 Glastrennwand, Drehfalttür 1,20 m + Seitenflügel 0,455 m, 2 und 1-teilig (Typ 01b)**
Duschtrennwand als Drehfalttür mit schwenkbarem Seitenteil über
Eck liefern und fachgerecht montieren, wie folgt:

Abmessungen:
- Duschtasse (L x B): ca. 1,20 x 1,20 m
- Abmessungen Tür (B x H): ca. 1,20 x 2,00 m
- Abmessungen Seitenflügel schwenkbar (B x H): ca. 0,455 x 2,00 m

- aus ESG-Klarglas, Glasdicke gem. Anforderung
- Befestigung an den Wänden auf kompletter Höhe
der Glastrennwand mit Klemmprofilen aus Aluminium.
- Beschläge aus Edelstahl (bzw. gem. Bemusterung),
entsprechend Tragfähigkeit.

Hinweis: Leistung einschl. aller nicht rostenden Befestigungsteile
und Nebenarbeiten, inkl. erforderlichen Stabilisationsstangen.
Ausführung gemäß Detailplanung des Architekten.

Siehe folgende Plananlage:
-240805_SIM1_01_AR_5_DT_BT1.1_--_900_A_F_Bad Typ 01 b

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
Einbauort:
BT 1.1, EG - 4.OG
Bäder der WE-01, 04, 07, 10 u. 13
Menge: 5,000 Stk

**1.20 Glastrennwand, Drehfalttür 1,20 m, 2-teilig (Typ 05)**
*** Bezugsbeschreibung
Duschtrennwand als Drehfalttür für Nische liefern und
fachgerecht montieren, wie folgt:

Abmessungen:
- Duschtasse (L x B): ca.1,20 x 1,00 m
- Abmessungen, Glas, Teil (B x H): 1,20 x 2,00 m

- aus ESG-Klarglas, Glasdicke gem. Anforderung
- Befestigung an der Wand auf kompletter Höhe
der Glastrennwand mit Klemmprofilen aus Aluminium.
- Beschläge aus Edelstahl (bzw. gem. Bemusterung),
entsprechend Tragfähigkeit.

Hinweis: Leistung einschl. aller nicht rostenden Befestigungsteile
und Nebenarbeiten, inkl. erforderlichen Stabilisationsstangen.
Ausführung gemäß Detailplanung des Architekten.

Siehe folgende Plananlage:
-240805_SIM1_01_AR_5_DT_BT1.1_--_906_A_P_Bad Typ 05

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
Einbauort:
BT 1.1, 5.OG
Bad der WE-16
Menge: 1,000 Stk

**1.30 Alternativ, Glastrennwand, Drehfalttür 1,20 m + Seitenwand 0,455, 3-teilig (Typ 05)**
*** Bedarfsposition ohne GB
Alternativ zur LV-Pos. 01.020 - entgegen der Planung folgende Ausführung:

Drehfalttür mit Seitenflügel

Abmessungen:
- Duschtasse (L x B): ca. 1,20 x 1,00 m
- Abmessungen Tür (B x H): ca. 1,20 x 2,00 m
- Abmessungen Seitenflügel schwenkbar (B x H): ca. 0,455 x 2,00 m

- aus ESG-Klarglas, Glasdicke gem. Anforderung
- Befestigung an der Wand auf kompletter Höhe
der Glastrennwand mit Klemmprofilen aus Edelstahl.
- Beschläge aus Edelstahl (bzw. gem. Bemusterung),
entsprechend Tragfähigkeit.

Hinweis: Leistung einschl. aller nicht rostenden Befestigungsteile
und Nebenarbeiten, inkl. erforderlichen Stabilisationsstangen.
Ausführung gemäß Detailplanung des Architekten.

Siehe folgende Plananlage:
-240805_SIM1_01_AR_5_DT_BT1.1_--_906_A_P_Bad Typ 05

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
Einbauort:
BT 1.1, 5.OG
Bad der WE-16
Menge: 1,000 Stk

**1.40 Glastrennwand, Drehfalttür 1,60 m, 2-teilig (Typ 11)**
*** wie Position 1.20
- Duschtasse (L x B): 1,60 x 1,00 m
- Abmessungen, Glas, Teil (B x H): 1,60 x 2,00 m

Siehe folgende Plananlage:
-240805_SIM1_01_AR_5_DT_BT1.2_--_913_A_F_Bad Typ 11

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
Einbauort:
BT 1.2, 5.OG
Bad der WE-16
Menge: 1,000 Stk

**1.50 Glastrennwand, Drehfalttür 1,20 m, 2-teilig (Typ 02)**
*** wie Position 1.20
- Duschtasse (L x B): 1,20 x 0,90 m
- Abmessungen, Glas, Teil (B x H): 1,20 x 2,00 m

Ausführung gemäß Detailplanung des Architekten - Bad Typ 02 -

Siehe folgende Plananlage:
-240805_SIM1_01_AR_5_DT_BT1.1_--_901_A_F_Bad Typ 02

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
Einbauort:
BT 1.1, EG - 4.OG
Bäder der WE-02, 05, 08, 11 u. 14
Menge: 5,000 Stk

**1.60 Glastrennwand, Eckeinstieg Drehfalttür, 4-teilig, 0,60x1,10m (Typ 10b)**
*** Bezugsbeschreibung
Duschtrennwand für Eckeinstieg als Drehfalttür 4-teilig
liefern und fachgerecht montieren, wie folgt:

Abmessungen:
- Duschtasse (L x B): ca. 1,20 x 1,20 m
- Abmessungen; Teil-1 (B x H): 0,6 x 2,00 m
- Abmessungen; Teil-2 (B x H): 1,10 x 2,00 m

- aus ESG-Klarglas, Glasdicke gem. Anforderung
- Befestigung an den Wänden auf kompletter Höhe
der Glastrennwand mit Klemmprofilen aus Aluminium.
- Beschläge aus Edelstahl (bzw. gem. Bemusterung),
entsprechend Tragfähigeit

Hinweis: Leistung einschl. aller nicht rostenden Befestigungsteile
und Nebenarbeiten, inkl. erforderlichen Stabilisationsstangen.
Ausführung gemäß Detailplanung des Architekten.

Siehe folgende Plananlage:
-240805_SIM1_01_AR_5_DT_BT1.2_--_912_A_F_Bad Typ 10 b

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
Einbauort:
BT 1.2, 4.OG
Bad der WE-15
Menge: 1,000 Stk

**1.70 Glastrennwand, Eckeinstieg Drehfalttür, 4-teilig, 0,80x0,80m (Typ 03)**
*** wie Position 1.60
- Duschtasse (L x B): 0,80 x 0,80 m
- Abmessungen; Teil-1 (B x H): 0,8 x 2,00 m
- Abmessungen; Teil-2 (B x H): 0,8 x 2,00 m

Siehe folgende Plananlage:
-240805_SIM1_01_AR_5_DT_BT1.1_--_903_A_F_Bad Typ 03

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
Einbauort:
BT 1.1, 1. -  3.OG
Bäder der WE-06, 09, 12
Menge: 3,000 Stk

**1.80 Glastrennwand, Eckeinstieg Drehfalttür, 4-teilig, 0,80x0,80m (Typ 09)**
*** wie Position 1.60
- Duschtasse (L x B): 0,80 x 0,80 m
- Abmessungen; Teil-1 (B x H): 0,8 x 2,00 m
- Abmessungen; Teil-2 (B x H): 0,8 x 2,00 m

Siehe folgende Plananlage:
-240805_SIM1_01_AR_5_DT_BT1.2_--_910_A_F_Bad Typ 09

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
Einbauort:
BT 1.2, EG. - 4.OG
Bäder der WE-02, 05, 08, 11 u. 14
Menge: 5,000 Stk

**1.90 Glastrennwand, Eckeinstieg Drehfalttür, 4-teilig, 0,80x0,90m (Typ 10)**
*** wie Position 1.60
- Duschtasse (L x B): 1,00 x 0,80 m
- Abmessungen; Teil-1 (B x H): 0,80 x 2,00 m
- Abmessungen; Teil-2 (B x H): 0,90 x 2,00 m

Siehe folgende Plananlage:
-240805_SIM1_01_AR_5_DT_BT1.2_--_911_A_F_Bad Typ 10

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
Einbauort:
BT 1.2, EG-3.OG
Bäder der WE-03, 06, 09, 12
Menge: 4,000 Stk

**1.100 Glastrennwand, Eckeinstieg Drehfalttür, 4-teilig, 0,80x0,90m (Typ 04)**
*** wie Position 1.60
- Duschtasse (L x B): 0,80 x 0,90 m
- Abmessungen; Teil-1 (B x H): 0,80 x 2,00 m
- Abmessungen; Teil-2 (B x H): 0,90 x 2,00 m

Siehe folgende Plananlage:
-240805_SIM1_01_AR_5_DT_BT1.1_--_905_A_F_Bad Typ 04

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
Einbauort:
BT 1.1, EG
Bad der WE-03
Menge: 1,000 Stk

**1.110 Glastrennwand, Eckeinstieg Drehfalttür, 4-teilig, 1,00x0,90m (Typ 06)**
*** wie Position 1.60
- Duschtasse (L x B): 1,00 x 0,90 m
- Abmessungen; Teil-1 (B x H): 1,00 x 2,00 m
- Abmessungen; Teil-2 (B x H): 0,90 x 2,00 m

Siehe folgende Plananlage:
-240805_SIM1_01_AR_5_DT_BT1.1_--_907_A_P_Bad Typ 06

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
Einbauort:
BT 1.1, 5.OG
Bad der WE-17
Menge: 1,000 Stk

**1.120 Glastrennwand, Eckeinstieg Drehfalttür, 4-teilig, 0,90x1,00m (Typ 12)**
*** wie Position 1.60
- Duschtasse (L x B): 0,90 x 1,00 m
- Abmessungen; Teil-1 (B x H): 0,90 x 2,00 m
- Abmessungen; Teil-2 (B x H): 1,00 x 2,00 m

Siehe folgende Plananlage:
-240805_SIM1_01_AR_5_DT_BT1.2_--_914_A_F_Bad Typ 12

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
Einbauort:
BT 1.2, 5.OG
Bad der WE-17
Menge: 1,000 Stk

**1.130 Glastrennwand, Eckeinstieg Drehfalttür, 4-teilig, 1,20x1,20m (Typ 03b)**
*** wie Position 1.60
- Duschtasse (L x B): 1,20 x 1,20 m
- Abmessungen; Teil-1 (B x H): 1,20 x 2,00 m
- Abmessungen; Teil-2 (B x H): 1,20 x 2,00 m

Siehe folgende Plananlage:
-240805_SIM1_01_AR_5_DT_BT1.1_--_904_A_F_Bad Typ 03 b

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
Einbauort:
BT 1.1, 4.OG
Bad der WE-15
Menge: 1,000 Stk

**1.140 Glastrennwand, Eckeinstieg Drehfalttür, 4-teilig, 1,20x1,20m (Typ 08b)**
*** wie Position 1.60
- Duschtasse (L x B): 1,20 x 1,20 m
- Abmessungen; Teil-1 (B x H): 1,20 x 2,00 m
- Abmessungen; Teil-2 (B x H): 1,20 x 2,00 m

Siehe folgende Plananlage:
-240805_SIM1_01_AR_5_DT_BT1.2_--_909_A_F_Bad Typ 08 b

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
Einbauort:
BT 1.2, EG - 4.OG
Bäder der WE-01, 04, 07, 10 und 13
Menge: 5,000 Stk

**1.150 Stabilisationsstangen für die Duschtrennwände**
*** Bedarfsposition ohne GB
Lieferung und Montage von Stabilisationsstangen zur Sicherung
der feststehenden Glaselemente der Duschtrennwände ab einer
Breite von 50 cm.

-Bereitstellung und Montage von Stabilisationsstangen aus
korrosionsbeständigem Material (z. B. Edelstahl oder Aluminium)
zur Stabilisierung der Glaselemente.

-Sicherung der Glaselemente gegen Bewegungen durch vertikale
oder horizontale Stabilisationsstangen, abhängig von der Einbausituation.

-Befestigung der Stangen gemäß den Herstellerangaben und den örtlichen Gegebenheiten.
Menge: 1,000 Stk

### 2 Duschtrennwände, BT 1.3

*Hinweis: Abfrage Fabrikat Duschtrennwände*
Leitfabrikat Drehfalttür: Fa. Duschwelten MK930 Type 5268 o. gleichwertig

Angebotenes Fabrikat: '..........................................' (Bieterergänzung)

**2.10 Glastrennwand, Eckeinstieg Drehfalttür, 4-teilig, 0,90x1,20m (Typ 13)**
*** Bezugsbeschreibung
Duschtrennwand für Eckeinstieg als Drehfalttür 4-teilig
liefern und fachgerecht montieren, wie folgt:

Abmessungen:
- Duschtasse (L x B): 0,90 x 1,20 m
- Abmessungen, Glas, Teil-1 (B x H): ca. 0,90 x 2,00 m
- Abmessungen, Glas, Teil-2 (B x H): ca. 1,20 x 2,00 m

- aus ESG-Klarglas, Glasdicke gem. Anforderung
- Befestigung an den Wänden auf kompletter Höhe der
Glastrennwand mit Klemmprofilen aus Aluminium.
- Beschläge aus Edelstahl (bzw. gem. Bemusterung),
entsprechend Tragfähigkeit

Hinweis: Leistung einschl. aller nicht rostenden Befestigungsteile
und Nebenarbeiten, inkl. erforderlichen Stabilisationsstangen.
Ausführung gemäß Detailplanung des Architekten.

Siehe folgende Plananlage:
-250219_SIM1_01_AR_5_DT_BT1.3_--_915_--_F_Bad Typ 13

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
Einbauort:
BT 1.3, EG - 5.OG
Bäder der WE-01, 03, 05, 07 und 09
Menge: 5,000 Stk

**2.20 Glastrennwand, Eckeinstieg Drehfalttür, 4-teilig, 1,20x1,20m (Typ 15b)**
*** wie Position 2.10
- Duschtasse (L x B): ca. 1,20 x 1,20 m
- Abmessungen; Teil-1 (B x H): ca. 1,20 x 2,00 m
- Abmessungen; Teil-2 (B x H): ca. 1,20 x 2,00 m

Hinweis: Leistung einschl. aller nicht rostenden Befestigungsteile
und Nebenarbeiten, inkl. erforderlichen Stabilisationsstangen.
Ausführung gemäß Detailplanung des Architekten.

Siehe folgende Plananlage:
-250219_SIM1_01_AR_5_DT_BT1.3_--_917_--_F_Bad Typ 15 b

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
Einbauort:
BT 1.3, EG - 4.OG
Bäder der WE-02,04,06 und 08
Menge: 4,000 Stk

**2.30 Glastrennwand, Eckeinstieg Drehfalttür, 4-teilig, 1,20x0,90m (Typ 17)**
*** wie Position 2.10
- Duschtasse (L x B): ca. 1,20 x 0,90 m
- Abmessungen; Teil-1 (B x H): ca. 1,20 x 2,00 m
- Abmessungen; Teil-2 (B x H): ca. 0,90 x 2,00 m

Hinweis: Leistung einschl. aller nicht rostenden Befestigungsteile
und Nebenarbeiten, inkl. erforderlichen Stabilisationsstangen.
Ausführung gemäß Detailplanung des Architekten.

Siehe folgende Plananlage:
-250219_SIM1_01_AR_5_DT_BT1.3_--_919_--_F_Bad Typ 17

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
Einbauort:
BT 1.3, 5.OG
Bäder der WE-10
Menge: 1,000 Stk

**2.40 Glastrennwand, Eckeinstieg Drehfalttür, 4-teilig, 0,90x0,90m (Typ 18)**
*** wie Position 2.10
- Grundriss (L x B): ca. 1,20 x 0,90 m
- Abmessungen; Teil-1 (B x H): ca. 0,90 x 2,00 m
- Abmessungen; Teil-2 (B x H): ca. 0,90 x 2,00 m

Hinweis: Leistung einschl. aller nicht rostenden Befestigungsteile
und Nebenarbeiten, inkl. erforderlichen Stabilisationsstangen.
Ausführung gemäß Detailplanung des Architekten.

Siehe folgende Plananlage:
-250219_SIM1_01_AR_5_DT_BT1.3_--_920_--_F_Bad Typ 18

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
Einbauort:
BT 1.3, 6.OG
Bäder der WE-11
Menge: 1,000 Stk

**2.50 Stabilisationsstangen für die Duschtrennwände**
*** Bedarfsposition ohne GB
Lieferung und Montage von Stabilisationsstangen zur Sicherung
der feststehenden Glaselemente der Duschtrennwände ab einer
Breite von 50 cm.

-Bereitstellung und Montage von Stabilisationsstangen aus
korrosionsbeständigem Material (z. B. Edelstahl oder Aluminium)
zur Stabilisierung der Glaselemente.

-Sicherung der Glaselemente gegen Bewegungen durch vertikale
oder horizontale Stabilisationsstangen, abhängig von der Einbausituation.

-Befestigung der Stangen gemäß den Herstellerangaben und den örtlichen Gegebenheiten.
Menge: 1,000 Stk

### 3 Stundenlohnarbeiten

**3.10 Vorarbeiter, Stundenlohnarbeiten Duschtrennwände**
*** Bedarfsposition ohne GB
Für evtl. erforderliche Arbeiten, die nicht im Leistungsverzeichnis
erfasst sind und nur auf ausdrückliche Anweisung der
Bauleitung gegen Nachweis zur Ausführung kommen.

berechnet für: Vorarbeiter
Gewerk: Duschtrennwände
Menge: 1,000 h

**3.20 Facharbeiter, Stundenlohnarbeiten Duschtrennwände**
*** Bedarfsposition ohne GB
Für evtl. erforderliche Arbeiten, die nicht im Leistungsverzeichnis
erfasst sind und nur auf ausdrückliche Anweisung der
Bauleitung gegen Nachweis zur Ausführung kommen.

berechnet für: Facharbeiter
Gewerk: Duschtrennwände
Menge: 1,000 h

**3.30 Helfer, Stundenlohnarbeiten Duschtrennwände**
*** Bedarfsposition ohne GB
Für evtl. erforderliche Arbeiten, die nicht im Leistungsverzeichnis
erfasst sind und nur auf ausdrückliche Anweisung der
Bauleitung gegen Nachweis zur Ausführung kommen.

berechnet für: Helfer
Gewerk: Duschtrennwände
Menge: 1,000 h
